# RST_Neubau Hallenbad Regenstauf
Angebotsaufforderung (GAEB 90, DA83)
DV-Nummer: 060
Währung: EUR
Auftraggeber: Landkreis Regensburg, Altmühlstr. 3, 93059 Regensburg,

## Gerüstbauarbeiten
Datum: 12.02.26

*Hinweis*
1. Baubeschreibung

Objekt:  Neubau Schwimmhalle Realschule
  Regenstauf
  Hauzensteiner Str. 54
  Regenstauf

Auftraggeber:  Landkreis Regensburg
  Altmühlstraße 3
  Regensburg

1.1 Allgemeine Projektbeschreibung

Der Neubau der Schwimmhalle wird an die Sporthalle der
Realschule angebaut. Nordwestlich des geplanten Neubaus
befindet sich das Bestandsgebäude der Realschule und
unmittelbar nördlich die Baufläche der geplanten neuen
Sporthalle (derzeit in Bau). Südlich schließen neue
Sportplätze
an. Östlich wird das Gebiet durch bebaute Grundstücke
(Einfamilienhäuser) begrenzt.

Die geplante Schwimmhalle besitzt einen rechtwinkeligen
Grundriss mit Abmessungen von etwa 38m Länge und etwa
31m Breite und ist als 2-geschossiges Gebäude
vorgesehen.
Die Höhen im Untergeschoss (OK Rohfussboden) liegen bei
358,80 m NHN = -3,65m und 358,45mNHN = -4,00m.

Das Gebäude besteht aus zwei Teilen: der Schwimmhalle
und
den Nebenräumen/Umkleideräumen. Im Norden ist es mit
der
angrenzenden Turnhalle verbunden und die beiden Gebäude
teilen sich in der Ansicht die gleiche Höhe.

Die tragenden Außenwände in Untergeschoss werden in
Stahlbeton 30cm ohne äußere Abdichtung, Ausbildung als
WU-Bauteil ausgeführt. Die Außenwände im EG im
Umkleidebereich werden in Stahlbeton 25cm ausgeführt.
Die
Außenwände im EG im Schwimmhallebereich werden in
Holzrahmenbauweise auf Stahlbetonaufkantungen
(mindestens
30 cm über GOK) ausgeführt. Auf der Außenseite
derAußenholzrahmenwände werden Mineralwerkstoffplatten
200 mm aufgebracht. Auf der Außenseite ist eine
Holzfassade
und PV- Anlagen vorgesehen.

Die tragenden Innenwände sind Stahlbetonwände mit
unterschiedlichen Wandstärken gemäß statischem Konzept.
Die Geschossdecken werden überwiegend aus Stahlbeton
ausgeführt. Die Stärke beträgt  d=25 cm. Die
Beckenplatte sind
als punktgestützte Flachdecke aus Stahlbeton geplant
und sind
30cm stark.
Nichttragende Innenwände werden in UG in Mauerwerk und
in
EG als Trockenbauwände errichtet. Installationswände
und
Vorsatzschalen werden als Trockenbauwände mit
Zementbauplatte oder GK-Beplankung ausgeführt.

Die Treppe wird als Holztreppe ausgeführt.

Die Dachkonstruktion im Hallenbereich erfolgt aus
BSH-Binder,
BSH-Träger und Dachscheibe aus Brettsperrholzholz.
Das Dachkonstruktion der Nebenräume wird aus Stahlbeton
ausgeführt.

1.2 Angaben zur Baustelle
1.2.1 Lage der Baustelle
Hauzensteiner Str. 54, im östlichen Abschnitt von
Regenstauf,
westlich der Pestalozzistraße.

1.2.2 Besondere Belastungen, Bedingungen
Die Lage der BE- Fläche für die Schwimmhalle ist auf
dem
BE-Plan dargestellt. Die Zufahrt und BE-Fläche wird
auch für
die Versorgung der Sporthalle verwendet.
Der Sportplatz wird teilweise während der Baumaßnahmen
als
BE-Fläche genutzt. Ein Fußweg ist direkt an der
Turnhalle
ausserhalb des Baufeldes vorhanden, die
Feuerwehrzufahrt ist
südlich vorhanden.

Die Zu- bzw. Abfahrt zum Baugelände erfolgt über die
ostliche
Pestalozzistraße.

1.2.3 Art und Lage der baulichen Anlagen
Im Norden an die bestehende Turnhalle angebaut,
Funktion:
Hallenbad, zweistöckig. Die Dächer sind leicht
geneigt, begrünt
oder mit Kies belegt; Höhe von min. 4,50 m bis max.
7,60 m.

1.2.4 Verkehrsverhältnisse, Verkehrsbeschränkungen
Öffentliche Verkehrsfläche und Nachbargrundstücke sind
mit
Bauzaun von der BE-Fläche getrennt. Auf der gesamten
Baustelle gilt grundsätzlich die STVO.

Verkehrswege
Die Baustelle ist über öffentliche Straßen mit üblicher
Tragfähigkeit (40t) zu erreichen. Zur Versorgung der
Baustelle
wird der Sportplatz teilweise als BE-Fläche genutzt.
Siehe dazu auch Baustelleneinrichtungsplan.

Es ist Sache des AN sich über die Befahrbarkeit der
Erschließungsstraßen bis zum Baugelände in
Abhängigkeit der
beabsichtigten Technologie und Baulogistik zu
erkundigen.
Gegebenenfalls ist die Technologie hierauf abzustimmen.

1.2.5 Für den Verkehr freizuhaltende Flächen
Aufstellflächen für Container werden im südlichen
Bereich
freigehalten.
Siehe Baustelleneinrichtungsplan

1.2.6 Transporteinrichtungen
Siehe Baustelleneinrichtungsplan
Es ist 1 Turmdrehkran für die Dauer der
Betonbauarbeiten für
das Gewerk Rohbau vorgesehen. Für die späteren
Bauphasen
kann ein Mobilkran vom AN mit Abstimmung der
Bauleitung vor
Ort gestellt werden.

1.2.7 Anschlüsse für Wasser, Energie und Abwasser
Baustrom, Bauwasser werden an zentraler Stelle zur
Verfügung
gestellt.

Der Hauptübergabepunkt Baustrom, Bauwasser erfolgt auf
dem
südlichen Bereich. Des Weiteren stehen weitere
Baustromverteiler im Bereich der Baustelle zur
Verfügung.

Art, Anschlusswert und Lage von Ver- und
Entsorgungsleitungsanschlüssen während der
Bauausführung:

Wasser:
Siehe Baustelleneinrichtungsplan

Strom:
Siehe Baustelleneinrichtungsplan
Baustrom- und Wasseranschluss  sowie der jeweilige
Verbrauch wird vom AG kostenfrei zur Verfügung
gestellt.
Ausnahme bildet der Verbrauch für die Beheizung von
Bauunterkünften, Bürocontainer und Materialcontainer
der über
einen vom AN beizubringenden Zähler zu erfassen und
abzurechnen ist.

1.2.8 Lager und Arbeitsplätze
Siehe Baustelleneinrichtungsplan
Lager und Arbeitsplätze dürfen nur nach vorheriger
Abstimmung
und Genehmigung durch die Bauleitung des AG belegt und
benutzt werden. Es wird eine allgemeine
Baustellenbeleuchtung
zur Sicherung der Verkehrswege gestellt.

Ein bauseitiger Sanitärcontainer steht zur Nutzung
durch alle
Unternehmen zur Verfügung. Weitere Räume stellt der AG
nicht
zur Verfügung.

Die Benutzung der Lagerflächen ist stets mit der
Bauleitung des
AGs abzustimmen.

Die eigene Arbeitsplatzbeleuchtung ist durch den AN
selbst zu
liefern und zu erstellen. Vor Ausführungsbeginn hat der
Auftragnehmer mit dem Auftraggeber festzulegen, wo das
zu
verwendende Material auf der Baustelle gelagert werden
kann,
um gegenseitige Störungen der am Bau beteiligten
Handwerker
während der Bauausführung zu vermeiden.

1.2.9 Baubewachung
Die Baustelle wird videoüberwacht. Das vor Ort
eingesetzte
Material und Werkzeug ist durch den AN
eigenverantwortlich
gegen Diebstahl zu sichern. Ein Anspruch auf
Schadensersatz
bei Diebstahl gegenüber dem AG besteht nicht.

1.2.10 Boden-, Baugrundverhältnisse
Ein Baugrundgutachten liegt vor.

1.2.11 Grundwasser, Gewässer
Im Bereich der geplanten Schimmhalle wurden drei
Kleinbohrungen ( S 3a- S5 ) nach DIN EN ISO 22475 und
zwei
Schwere Rammsondierung (DPH 3a + DPH 4 ) nach DIN EN
ISO 22476 mit einer Erkundungstiefe von 8  m bzw. m
Anschlussbereich zur gepl. Sporthalle auch 10m
vorgesehen.
Die Erkundungspunkte wurden etwa in den
Gebäudeeckpunkten sowie annährend in der Gebäudemitte
angeordnet.

Der zu erwartende Höchstgrundwasserstand  liegt bei
+359,00
m ü.NN .

Zusammenfassung bestimmende Höhen
Bezugshöhe Bauwerksnull: +362,45 m ü.NN  = 0,00 m
UK Bodenplatte liegt bei 358,10 m NHN und 358,45m NHN.

1.2.12 Besondere umweltrechtliche Vorschriften
Baumschutz: Bodenabgrabungen im oberen Wurzelbereich
von
Bäumen sind unzulässig. Ein Baumschutz um min. 5 Bäume
(1,5m von der Krone) ist geplant. Lagerungen von
Materialien
und Stoffen jeglicher Art innerhalb dieses
Schutzzaunes sowie
das Befahren dieser Flächen sind unzulässig.

1.2.13 Entsorgung, Abwasser und Abfallbeseitigung
Die Entsorgung von Abfall nach den Abschnitten 4.1.11
und
4.1.12 ATV DIN 18299 hat umgehend, spätestens täglich
zum
Abschluss der jeweiligen Arbeiten, zu erfolgen.
Alternativ zum
Abfahren ist das Entsorgen in geeignete, auf der
Baustelle
lagernde Abfalltransportbehälter des Auftragnehmers
zulässig.
Es obliegt in diesem Fall dem jeweiligen Auftragnehmer
selber
dafür zu sorgen, dass keine Unbefugten Abfälle in diese
Behälter füllen.

Alle ausgebauten Bauteile und andere zu entfernenden
Stoffe
sind auf der Baustelle sortenrein nach Abfallarten zu
trennen
und nach den gesetzlichen Bestimmungen in einer
zugelassenen Entsorgungs- bzw. Verwertungsanlage zu
entsorgen.

1.2.14 Schutzvorschriften
Im Bereich der Baustelle gelten die derzeit gültigen
UVV u.
BG-Vorschriften!

1.2.15 Schutzmaßnahmen
Feuergefährliche Arbeiten sind vor Beginn bei SIGEKO
anzuzeigen.

1.2.16 Vorhandene Anlagen und Hindernisse im
Baustellenbereich

1.2.17 Vermutete Kampfmittel
Im Zuge der Erdarbeiten findet eine baubegleitende
Kampfmitteluntersuchung statt.

1.2.18 Gerüste
Der AG stellt ein Fassadengerüst mit 2 Treppentürme zur
Nutzung durch alle Unternehmer nach Abschluss Rohbau
zur
Verfügung.

1.3 Angaben zur Ausführung
1.3.1 Bauablauf
Der Unternehmer hat während der gesamten Arbeiten einen
ständigen deutschsprechenden Fachbauleiter bzw.
Sicherheitsverantwortlichen für die Baustelle
bereitzustellen,
welcher für die technische und unfalltechnische,
einwandfreie
Durchführung der Arbeiten voll verantwortlich ist.

1.3.2 Besondere Erschwernisse während der Ausführung
Keine

1.3.3 Erschwernisse für Arbeiten in kontaminierten
Bereichen
Keine

1.3.4 Erschwernisse bei Baustelleneinrichtung und
Entsorgungseinrichtungen
Siehe Baustelleneinrichtungsplan und zuvor genannte
Einschränkungen.

1.3.5 Verkehrsregelung/Verkehrssicherung
In den Bereichen Baustellenzu- und abfahrt werden
Toranlagen
installiert, die von beteiligten Firmen zu bedienen
sind.
Siehe Baustelleneinrichtungsplan

Eine Baustellenbesichtigung zur Angebotskalkulation
wird
empfohlen.

1.3.6 besondere VB lt. Vorgabe Vergabestelle
Abstimmung mit anderen Baubeteiligten
Für die Ausführung der Leistung im gesteckten
Zeitrahmen ist
die Zusammenarbeit und Abstimmung mit den übrigen AN
zwingend notwendig. Eine parallele Ausführung der
Arbeiten mit
den Arbeiten anderer Gewerke ist unvermeidbar. Der AN
hat
sich in Hinsicht auf Ausführungstermine und
Arbeitsabläufe mit
den übrigen Ausbaufirmen und der Objektüberwachung
abzustimmen.

Baubesprechungen
Der AN hat die Teilnahme eines kompetenten,
entscheidungsbefugten, fließend deutsch sprechenden
Bauleiters an regelmäßigen Baubesprechungen
sicherzustellen.
Ist der mit der Leitung der Baustelle betraute
Bauleiter
verhindert, so ist ein mit dem Bau vertrauter,
entscheidungsbefugter, fließend deutsch sprechender
Vertreter
zu entsenden. Es ist von wöchentlichen Baubesprechungen
auszugehen, ausnahmsweise können auch häufigere
Besprechungstermine erforderlich sein.

Austausch der örtlichen Bauleitung des AN
Sollte die örtliche Bauleitung des AN ihren
vertraglichen
Pflichten gegenüber dem AG (Teilnahme an
Baubesprechungen, termingerechte Bearbeitung von
Anfragen,
Anweisungen o. Aufträgen) nicht nachkommen, so behält
sich
der AG vor, den betreffenden Bauleiter mit einer dem
Bauvorhaben angemessen Frist austauschen zu lassen. Bei
wiederholter Abmahnung kann der AG auch
eine fristlose Ablösung des Bauleiters verlangen.

Lager- u. Aufenthaltsräume
Materiallagerungen jeglicher Art sind mit dem AG / der
Bauleitung abzustimmen. Das Vorhalten der
Baustelleneinrichtung, die für das Erbringen der
nachfolgend
beschriebenen Leistungen nötig sind, obliegt dem AN
und ist
eine Nebenleistung. Lagerflächen sind ebenso mit dem
AG / der
Bauleitung abzustimmen. Seitens des AN besteht kein
Anspruch, größere Materialmengen auf dem Baugelände
einzulagern. Anlieferung / Entsorgung haben möglichst
just in
time zu erfolgen - der AG stellt keine Räume zur
Verfügung.

Das Abhalten von Pausen und sonstiger, nicht
unmittelbar der
Leistungserstellung dienender Aufenthalt im Bauwerk
ist nur im
Baustellenbereich bzw. in vom AG ausgewiesenen Flächen
/
Räumen zulässig. Auch die Einlagerung von Material in
nicht
dafür vorgesehene Räume ist nicht zulässig. Bei
widerrechtlicher Materialeinlagerung des AN ist der
Bauherr
berechtigt, eine Räumung und Entsorgung der
Materialien zu
Lasten des AN vornehmen zu lassen.

Ausführungsfristen und Terminplanung
Der Planungs- und Bauablauf des Bauvorhabens wird durch
den AG bzw. seine Beauftragen koordiniert und
gesteuert.

Nach Auftragserteilung hat der Auftragnehmer auf Abruf
des
Auftraggebers innerhalb von 10 Arbeitstagen einen
Terminplan
für seine eigenen Leistungen aufzustellen und mit dem
AG /
Bauleitung abzustimmen.

Der Terminplan muss den zeitlichen Ablauf der
Teilleistungen
graphisch aufzeigen und soll detaillierte Angaben über
den
geplanten Personal-, Geräte- und Maschineneinsatz
enthalten.

Der Terminplan muss soweit in Einzelvorgänge
aufgegliedert
sein, dass für den Auftraggeber jederzeit eine
umfassende
Beurteilung und Kontrolle des vorgesehenen Ablaufes
möglich
ist.

Baustelleneinrichtungen
beim Abbau der Baustelleneinrichtung ist zu beachten:
- der Auftraggeber ist über den beabsichtigten Abbau
der
Baustelleneinrichtung oder von wesentlichen Teilen
derselben
zu informieren
- nicht mehr benötigte Baustelleneinrichtungen sind
unverzüglich zu entfernen
- nach Abbau der Baustelleneinrichtung sind das dafür
benötigte
Gelände bzw. die genutzten baulichen Anlagen und
Gebäude in
den ursprünglichen Zustand zu versetzen, soweit
technisch
möglich und falls nicht anders vereinbart.

*Hinweis*
2. Leitmassen der Ausschreibung

Gegenstand der vorliegenden Ausschreibung sind
folgende Leistungen mit
nachfolgend aufgeführten Leitmassen.

Fassadengerüste . 1.210 m2
Raumgerüst Innen  4.300 m3
Fahrbare Gerüste

*Hinweis*
3. Anlagen

Vom AG zur  Verfügung gestellte
Ausführungsunterlagen:

4.1 Objektplanung
gemäß Planliste

4.2 Genehmigungen / Gestattungen:
Baugenehmigung, wird im Auftragsfall zur
Verfügung
gestellt

4.3 Sonstige Unterlagen:
BE-Plan

*Hinweis*
Es ist ein Sicherheitskoordinator für die Baustelle
bestimmt
worden. Für die Baustelle gilt eine Baustellenordnung,
die vom
AG zur Verfügung gestellt wird. Die geltenden
Unfallverhütungsvorschriften und die staatlichen
Regelungen
sind einzuhalten.

Die vom AN erstellte Gefährdungsbeurteilung ist dem
Sicherheitskoordinator auf Verlangen zur Verfügung zu
stellen.
Auf der Baustelle dürfen nur geprüfte technische
Arbeitsmittel
eingesetzt werden. Beim Abbruch und Umgang mit
Gefahrstoffen, wie Asbest, künstlichen Mineralfasern
(KMF),
PCB und PAC sind die gesetzlichen Regelungen und die
Betriebsanweisungen zu beachten.

Jegliche Arten von Gerüsten müssen den DIN-Normen
entsprechen und dürfen nur entsprechend der
Aufbauanleitung
aufgestellt werden. Jegliche Arten von Gerüsten müssen
mit
einer Prüfbescheinigung einer befähigten
Person des Gerüstherstellers nach Aufbau und Abnahme
versehen werden und es ist jeweils ein Prüfprotokoll
herzustellen und der Bauüberwachung des Auftragnehmers
vor
Gebrauchsaufnahme zu übergeben.

Vor dem Einsatz auf der Baustelle sind die Mitarbeiter
des AN
auf die Gefahren nachweislich zu unterweisen.

Jeder Arbeitsunfall ist der Bauleitung und dem
Sicherheitskoordinator unverzüglich anzuzeigen.

### Titel 01 Fassadengerüst

*Hinweis*
An allen geschlossenen Fassadenflächen ist ein
hinterlüftetes
Fassadensystem vorgesehen. Der Abstand von Außenkante
Rohbau zu Fertigfassadenoberfläche beträgt 22 cm.

An geschlossenen Fassadenflächen kann in die
hergestellte
Betonaußenwand verankert werden.

In Fassadenbereichen mit noch herzustellender
Glasfassade
soll das Fassadengerüst an das innenseitig hergestellte
Raumgerüst verankert werden.

Der Regelabstand der Gerüste von der Außenwand beträgt
grundsätzlich 20 cm, wobei 30 cm nicht überschritten
werden
dürfen.
Um diesen Abstand zur endgültigen
Fertigfassadenoberfläche
zu gewährleisten sind zur Überbrückung des Abstand zur
Rohbauwand Konsolen oder geeignete Alternativmaßnahmen
zu berücksichtigen.

*Hinweis*
Vorzulegende Unterlagen durch den AN
- Gerüststatik
- Übertragung von Unternehmerpflichten
- Nachweis der Brauchbarkeit
- Gerüstfreigabe
- Prüfpotokoll
- Verankerungsprotokoll
- Benutzeranweisung für Gerüstnutzer

**01.1 Fassadengerüst, Arb.gerüst, LK 3, W06, H1**
Arbeitsgerüst für Fassadenarbeiten als
längenorientiertes
Standgerüst ohne Bekleidung, gemäß DIN EN 12811-1 und
DIN EN 12810-1
auf lastverteilenden Fußplatten lagern, falls
notwendig für
Verankerung Fassadenaufbau beachten.
Standfläche waagrecht

Gebäudehöhe :  von 4,50m bis 12,40m
Grundstandzeit 4 Wochen.

Die freistehenden bereiche werden mit Gittertrager
ausgsteift.
Siehe hierzu gesonderte Positionen,

Hinweis Vergütung:
Nach Aufbau 90%, nach Abbau 10%
Menge: 1210,000 m²

**01.2 Fassadengerüst, Gebrauchsüberlassung**
Gebrauchsüberlassung des Arbeitsgerüstes über die
Grundeinsatzzeit von 4 Wochen hinaus, vorbeschriebenes
Fassadengerüst.
Abrechnung in m² x Woche
Menge: 36300,000 m²Wo

**01.3 Fassadengerüst, LK 4, W09**
analog der Leistungsbeschreibung in
LV-Pos. 01.1,
jedoch Ausführung in Breitenklasse W
09 (Belagsbreite : 0,90m) sowie in
Lastenklasse 4 mit einer zul.
Belastung von 3,00 kN/m²
Menge: 600,000 m²

**01.4 Zulage Vorhaltung des Fassadengerüstes der Pos. NA 01.1**
Zulage zur Vorhalten als Gerüst LK 4,
W09
Menge: 18000,000 m²Wo

**01.5 Zulage Geländeanpassung**
Zulage für die Anpassung des Gerüstes an das geneigte
Gelände
mit Fußspindeln und Bohlen

Neigung Gelände : von min. 2% bis 23%
Menge: 80,000 m

**01.6 Aussteifung Fassadengerüst, von 4m bis 10m Höhe**
Aussteifung des Fassadengerüsts mit systemgbundenen
Gitterträgern ab einer Höhe von 4m bis zu einer Höhe
von 10 m.
Im Bereich der Glasfassade.

Hinweis Vergütung:
Nach Aufbau 90%, nach Abbau 10%
Menge: 162,000 m²

**01.7 Aussteifung, Gebrauchsüberlassung**
Gebrauchsüberlassung des Aussteifung über die
Grundeinsatzzeit von 4 Wochen hinaus, vorbeschriebenes
Fassadengerüst.
Abrechnung in m² x Woche
Menge: 4860,000 m²Wo

**01.8 Überbrückung, LK 3, W06 ca 6m, H1**
Überbrückung von Durchfahrten, Eingängen, nicht
tragfähigen
Bauteilen u. dgl. in der Gerüstkonstruktion.
Gebrauchsüberlassung: bis 4 Wochen (Grundeinsatzzeit)
Überbrückungsbreite: bis 6 m
Lastklasse: 3
Breitenklasse: W06
Menge: 10,000 m

**01.9 Überbrückung, LK 3, Gebrauchsüberlassung**
Gebrauchsüberlassung Überbrückung von Durchfahrten u.
dgl.
über die Grundeinsatzzeit von 4 Wochen hinaus.
Abrechnung in m² x Woche
Menge: 300,000 mWo

**01.10 Zulage zu Fassadengerüst, Innengeländer**
Zulage zu Fassadengerüst für Innengeländer,
gemäß DIN EN 12811-1 und DIN EN 12810-1

Hinweis Vergütung:
Nach Aufbau 90%, nach Abbau 10%
Menge: 1300,000 m

**01.11 Zulage Innengeländer, Gebrauchsüberlassung**
Gebrauchsüberlassung des Innengeländers über die
Grundeinsatzzeit von 4 Wochen hinaus, vorbeschriebenes
Fassadengerüst.
Abrechnung in m x Woche
Menge: 39000,000 mWo

**01.12 Fassadengerüst umsetzen, umbauen, Arb.gerüst, LK 3, W06**
Arbeitsgerüst gemäß DIN EN 12811-1 als
längenorientiertes
Standgerüst (Fassadengerüst DIN EN 12810-1) auf der
Baustelle umsetzen mit Auf- und Abbau sowie
Horizontaltransport.

Transport :  bis 50 m
Lastklasse :  3
Breitenklasse : W06
Menge: 400,000 m²

**01.13 Teil-Abbau Gerüst vor Verglasung**
Abbau Fassadengerüst für Fenstermontage
Das Gerüst bleibt vor Ort am Gerüst stehen.
Menge: 344,000 m²

**01.14 Teil-Wiederaufbau nach Verglasung**
Wiederaufbau Fassadengerüst nach Fenstermontage
Menge: 344,000 m²

**01.15 Nachträglicher Einbau Durchstieg**
in bestehende Gerüstebene
Menge: 10,000 St

**01.16 3 St. Treppenturm, vorgebaut**
Treppenturm gemäß DIN EN 12811-1, vorgebaut vor
Fassadengerüst, inkl Doppelhandlauf und Stirngeländer

Höhe: bis 9 m
(Abrechnung per m Höhe)

Hinweis Vergütung:
Nach Aufbau 90%, nach Abbau 10%
Menge: 23,000 m

**01.17 Treppenturm, vorgebaut, Gebrauchsüberl.**
Treppenturm, vorgebaut, Gebrauchsüberlassung über
Grundstandzeit hinaus
Menge: 828,000 mWo

**01.18 Innenkonsole 39cm**
Gerüstverbreiterung der Arbeits- und Schutzgerüste
sowie
deren Rückbau als Konsole innen.

Entsprechend DIN 18451, 4420, 4422, den Richtlinien
der VOB,
sowie den Vorschriften der Bauberufsgenossenschaft.

Breite 39cm

Grundstandzeit 4 Wochen

Hinweis Vergütung:
Nach Aufbau 90%, nach Abbau 10%
Menge: 510,000 m

**01.19 Innenkonsole 39cm, vorhalten**
vorhalten der Innenkonsole
Menge: 15300,000 mWo

**01.20 Dachfanggerüst an Fassadengerüst, 0,90 m**
Ausbau der obersten Lage des Arbeitsgerüstes zum
Schutzgerüst, als Dachfanggerüst gemäß DIN 4420-1 mit
Schutzwand.

Schutzwand : aus tragfähigen Netzen oder Geflechten
mit einer Maschenweite von max. 10 cm
Flachdach

Breite Fanglage : 0,60 - 0,90 m
Menge: 160,000 m

**01.21 Dachfanggerüst vorhalten**
Menge: 4800,000 m

**01.22 Lastverteilplatte Gerüstunterbau, 25 mm**
Lastverteilplatten aus Holzwerkstoffplatten, dicht
gestoßen,
unter Gerüst verlegen, einschl. Abbau und Abtransport
nach
Ende der Arbeiten.
Grundeinsatzzeit 4 Wochen.
Plattendicke : 25 mm
Auf Dachfläche
Menge: 30,000 m²

**01.23 Lastverteilplatte, Gebrauchsüberlassung**
Gebrauchsüberlassung der Lastverteilplatte aus
Holzwerkstoff,
unter Gerüst, über die Grundeinsatzzeit hinaus für
jede weitere
Woche.
Menge: 900,000 m²Wo

**01.24 Bautenschutzmatte, Gerüstunterbau, 8 mm**
Bautenschutzmatte aus Gummigranulat als Schutzlage
unter
Gerüst, zum Schutz der Aufstandsflächen (Dämmung,
Abdichtung, Belag u.ä.), einschl. Abbau und
Abtransport nach
Ende der Arbeiten.
Grundeinsatzzeit 4 Wochen.
Mattendicke : 8 mm
Menge: 120,000 m²

**01.25 Bautenschutzmatte, Gebrauchsüberlassung**
Gebrauchsüberlassung der Bautenschutzmatte aus
Gummigranulat unter Gerüst, über die Grundeinsatzzeit
hinaus
für jede weitere Woche.
Menge: 3600,000 m²Wo

### Titel 02 Innenraumgerüste

*Hinweis*
Das Raumgerüst soll in der gesamten Schwimmhalle
aufgestellt
werden um Arbeiten unterhalb des Holzdachs und der
Akustikdecke zu ermöglichen. Die oberste Arbeitslage
soll
ensprechend des Übersichtsplans ausgebildet werden.

Das Raumgerüst wird im Beckenumgang und in den Becken
auf
die Rohdecke gestellt. Höhenversprünge des Untergrunds
sind
ebenfalls dem beigefügten Übersichtsplan zu entnehmen.

Im Zuge der Arbeiten wird es erforderlich sein lokal
Gerüstlagen
zurückzubauen oder anzubauen. Diese Leistungen sind in
separaten Positionen ausgeschrieben.

**02.1 Raumgerüst, LK 3, Schwimmhalle**
Arbeitsgerüst gemäß DIN EN 12811-1 als
flächenorientiertes
Standgerüst (Raumgerüst).

Gebrauchsüberlassung bis 4 Wochen (Grundeinsatzzeit).
Verwendungszweck : Arbeit an Decke
Arbeitshöhe bis : +3,60 m
Lastklasse  : 3
Einsatzbereich : im Gebäude

Hierbei sind die unterschiedlichen Standhöhen sowie
die teils
geneigten Standflachen im Becken in den Einheitspreis
mit
einzukalkulieren.
Für Arbeiten der Gewerke Maler, Trockenbau, Elektro,
Saniär

siehe hierzu Plan A02-0201-Av00- Gerüstbauplan
Menge: 4300,000 m³

**02.2 Raumgerüst, LK 3, Gebrauchsüberlassung**
Arbeitsgerüst gemäß DIN EN 12811-1 als
flächenorientiertes
Standgerüst (Raumgerüst).
Verlängerung Gebrauchsüberlassung über die 4-wöchige
Grundeinsatzzeit hinaus.
Menge: 103200,000 m³Wo

**02.3 Podiumsbelag höher / tiefer setzen**
Podiumsbelag des Raumgerüsts nachträglich höher oder
tiefer
setzen, einschl. Ergänzung der Traggerüste.
Abrechnungsgrundlage ist das Raumvolumen der
Gerüsterhöhung.
Grundeinsatzzeit bis 4 Wochen.
Menge: 2200,000 m³

**02.4 Raumgerüst umsetzen, umbauen, Arb.gerüst, LK 3**
Arbeitsgerüst gemäß DIN EN 12811-1 als
flächenorientiertes
Standgerüst (Raumgerüst) auf der Baustelle umsetzen
mit Auf-
und Abbau sowie Horizontaltransport.

Transport : bis 50 m
Lastklasse : 3
Menge: 500,000 m³

**02.5 Transportöffnungen, Raumgerüst**
Transportöffnungen in Podiumsbelag des Raumgerüsts
herstellen, einschließlich erforderlicher
Schutzgeländer.
Grundeinsatzzeit bis 4 Wochen.
Grundfläche : mind. 2,00/2,00 m
Menge: 2,000 St

**02.6 Transportöffnungen, Raumgerüst, Gebr.überl.**
Transportöffnungen in Podiumsbelag des Raumgerüsts
herstellen, einschließlich erforderlicher
Schutzgeländer.

Verlängerung Gebrauchsüberlassung über die 4-wöchige
Grundeinsatzzeit hinaus.
Menge: 48,000 StWo

**02.7 Treppentürm im Raumgerüst**
1 Stück Treppentürme gemäß DIN EN 12811-1, innerhalb
des
Raumgerüst als Aufgang, inkl. Doppelhandlauf und
Stirngeländer

(Abbrechnung per m Höhe)
Grundstandzeit 4 Wochen

Hinweis Vergütung:
Nach Aufbau 90%, nach Abbau 10%
Menge: 4,000 m

**02.8 Treppenturm, Raumgerüst, Gebrauchsüberl.**
Treppenturm, Reaumgerüst, Gebrauchsüberlassung über
Grundstandzeit hinaus
Menge: 96,000 mWo

**02.9 Absturzsicherung bzw. Geländer an großflächigen Öffnungen**
Absturzsicherung bzw. Geländer an großflächigen
Gebäudeöffnungen wie Becken, mit Gerüstbauteilen,
beshehend aus Geländerholm und 2 Zwischenholmen.

Gebrauchsüberlassung bis 4 Wochen (Grundeinsatzzeit).
Öffnungsgröße: bis 25 m
Geländerhöhe: 1,10 m
Befestigung: Stahlbetondecke / Beckenrand
Einbau EG Beckenebene

Ein einmaliges Umsetzen ist in die EHPs einzurechnen.
Menge: 84,000 m

**02.10 Absturzsicherung, Gebrauchsüberlassung**
Gebrauchsüberlassung der Absturzsicherung an
Gebäudeöffnungen, über die Grundeinsatzzeit hinaus.
Menge: 2016,000 mWo

**02.11 Arbeitsgerüst Treppenhaus**
Arbeitsgerüst innen, gemäß DIN EN 12811-1, als
längenorientiertes Standgerüst im Treppenhaus.
Einzurüstende Fläche: senkrecht, keine Vorsprünge
Gebrauchsüberlassung: bis 4 Wochen (Grundeinsatzzeit)
Verwendungszweck: Ausbauarbeiten
Die Benutzung der Treppe muss gewährleistet sein.
Die Treppe ist im Bereich der Gerüstfüße mit
Malerflies und
Holzspanplatten zu schützen -
Unfallverhütungsvorschriften sind
dabei einzuhalten.

Abrechnung nach m2 Grundfläche
Höhe von 1,75 bis 4,75 m
Menge: 10,000 m²

**02.12 Vorhalten Arbeitsgerüst Treppenhaus**
vorhalten des Arbeitsgerüstes im Treppenhaus
Menge: 100,000 m²Wo

**02.13 Arbeitsbühne, fahrbar, LK 3, bis 3,6 m**
Arbeitsbühne, fahrbar, gemäß DIN EN 1004.
Gebrauchsüberlassung bis 4 Wochen (Grundeinsatzzeit).
Höhe Belagfläche : bis 3,60 m
Länge : bis 4,00 m
Breite : mind. 0,60 m
Lastklasse : 3
Menge: 2,000 St

**02.14 Arbeitsbühne Gebrauchsüberlassung**
Gebrauchsüberlassung des Gerüstfelds mit
Leiteraufstieg über
die Grundeinsatzzeit hinaus für jede weitere Woche.
Menge: 60,000 StWo

**02.15 Fahrbares Gerüst, LK 3, bis 6 m, 5m2**
Fahrbares Standgerüst als Arbeits- und Schutzgerüst
gemäß DIN EN 12810-1, als Systemgerüst.
Gebrauchsüberlassung bis 4 Wochen (Grundeinsatzzeit).
Aufbaubereich nach Angabe der Bauleitung.
Höhe oberste Arbeitslage : bis 6 m
Grundfläche Arbeitslage : 5,0 m²
Lastklasse  : 3 (bis 2 kN/m²)
Menge: 2,000 St

**02.16 Fahrbares Gerüst, Gebrauchsüberl., 6 m**
Gebrauchsüberlassung des fahrbaren Standgerüsts, über
die Grundeinsatzzeit hinaus.
Höhe oberste Lage: bis 6 m
Grundfläche : 5,0 m²
Lastklasse : 3 (bis 2 kN/m²)
Menge: 60,000 StW

### Titel 03 Stundenlohnarbeiten

*Hinweis*
Für unvorhergesehene Arbeiten
dürfen die Leistungen, welche über den Rahmen des
Leistungsverzeichnisses hinausgehen, nur auf besondere
Anweisung durch die Bauleitung durchgeführt werden.

Für diese Regiearbeiten ist ein täglich durch die
Bauleitung zu
bestätigender Arbeitsbericht vorzulegen.

In diesen Arbeitsberichten ist die aufgewendete Zeit,
sowie das
aufgewendete Material aufzuführen.

Regiearbeiten, welche nicht genehmigt sind, werden in
keinem
Fall anerkannt.

Das hierzu aufgewendete Material wird in der
Endabrechnung
erfasst und getrennt verrechnet.

Materialien, welche im Leistungsverzeichnis nicht
enthalten
sind, müssen als Nachtragsangebot sofort gemeldet und
von
der Bauleitung genehmigt werden.

V e r r e c h n u n g s s ä t z e  f ü r L ö h n e

Die Verrechnungssätze für die nachstehenden Lohn- und
Berufsgruppen sind unaufgegliedert anzubieten.
In ihnen sind enthalten:
- Lohn- und Gehaltskosten,
- Lohn- und Gehaltsnebenkosten,
- Sozialkosten enschließlich Sozialkassenbeiträge,
- Gemeinkostenanteile,
- Gewinn.

Beschäftigt der Bieter bei einer der nachstehenden
Lohn-/Berufsgruppen keine Arbeitskräfte, hat er dies
anzugeben
und stattdessen den Einsatz möglichst gleichwertiger
Arbeitskräfte anzubieten.

**03.1 Stundensatz Gerüstbau-Monteur**
Arbeiten, welche nicht in den Positionen erfasst sind
und gegen
Nachweis nach erfolgter Anordnung des AG zur Ausführung
kommen:
Gerüstbau-Monteur
Menge: 20,000 h

**03.2 Stundensatz Gerüstbau-Werker**
Arbeiten, welche nicht in den Positionen erfasst sind
und gegen
Nachweis nach erfolgter Anordnung des AG zur Ausführung
kommen:
Gerüstbau-Werker
Menge: 20,000 h

**03.3 Stundensatz Gerüstbau-Helfer**
Arbeiten, welche nicht in den Positionen erfasst sind
und gegen
Nachweis nach erfolgter Anordnung des AG zur Ausführung
kommen:
Gerüstbau-Helfer
Menge: 20,000 h

USt %: 19,00
